# A045, Inst. 5619 537 UEF K 236 bei Rodenbach
Angebotsaufforderung (GAEB DA XML 3.2, DA83)
Projekt: A-16506-00
Währung: EUR
Vergabeart: Öffentliche Ausschreibung
Auftraggeber: Autobahn GmbH des Bundes, Niederlassung West (Montabaur), Autobahn GmbH-NL West, Bahnhofsplatz 1-3, 56410 Montabaur, Bahnhofsplatz 1-3, 56410 Montabaur; DV-Nummer: 263-26-3004; Vergabenummer: 263-26-3004
Erstellt mit: GXML Toolbox V3.3 R20230829, iTWO_64 V25.0.650, 12.05.2026

## 263-26-3004 Schutzeinrichtungen
Datum: 12.05.2026
WaGr: 99_99_01

### Abschnitt 00 Schutzeinrichtungen

#### Unterabschnitt 00.00 Demontage SE

*Hinweis: Für diese OZ ist ein negativer*
Für diese OZ ist ein negativer Einheitspreis zugelassen

**00.00.0001 SE aus Stahl abbauen ESP*Profil B*Pfost. A 4,00 m HB 1**
StL-Nr. 2112900312110099
Schutzeinrichtung (SE) aus Stahl einschließlich sämtlicher Einzelteile abbauen.
SE = Einfache Schutzplanke.
Holm Profil B.
Mit Pfosten, Abstand = 4,00 m.
Pfosten in Boden, Homogenbereich HB 1 - FRS.
Pfostenlöcher entsprechend der sie umgebenden Fläche
schließen.
Konstruktionsteile 'laden, befördern und der
vollständigen Entsorgung außerhalb der Baustelle nach
Wahl des AN zuführen.
Nachweise führen und dem AG vorlegen.
Abfallschlüssel 17 04 05.'
Menge: 24,000 m
Leistungsbereichkatalog: 129

*Hinweis: Für diese OZ ist ein negativer*
Für diese OZ ist ein negativer Einheitspreis zugelassen

**00.00.0002 ÜK/ÜE des FRS abbauen*HB 1**
StL-Nr. 21129022919000
Übergangskonstruktion/Übergangselement (ÜK/ÜE) des
Fahrzeug-Rückhaltesystems (FRS) aus Beton oder Stahl
abbauen.
Konstruktion '= Einfache Schutzplanke (ESP) an Einfache
Distanzschutzplanke (EDSP). Länge 8 m.'

Pfosten in Boden, Homogenbereich HB 1 - FRS.
Pfostenlöcher entsprechend der sie umgebenden Fläche
schließen.
Konstruktionsteile 'laden, befördern und der
vollständigen Entsorgung außerhalb der Baustelle nach
Wahl des AN zuführen.
Nachweise führen und dem AG vorlegen.
Abfallschlüssel 17 04 05.'
Menge: 4,000 St
Leistungsbereichkatalog: 129

*Hinweis: Für diese OZ ist ein negativer*
Für diese OZ ist ein negativer Einheitspreis zugelassen

**00.00.0003 AEK aus Stahl abbauen ESP*Profil B*Regelabs. 12 m HB 1**
StL-Nr. 2112900701210199
Anfangs-/Endkonstruktion (AEK) aus Stahl abbauen.
SE = Einfache Schutzplanke.
Holm Profil B.
Regelabsenkung 12,00 m.
Pfosten in Boden, Homogenbereich HB 1 - FRS.
Pfostenlöcher entsprechend der sie umgebenden Fläche
schließen.
Konstruktionsteile 'laden, befördern und der
vollständigen Entsorgung außerhalb der Baustelle nach Wahl des AN zuführen.
Nachweise führen und dem AG vorlegen.
Abfallschlüssel 17 04 05.'
Menge: 1,000 St
Leistungsbereichkatalog: 129

**00.00.0004 Schutzpl.-Pfosten erschw.abb.(Zul.)*HB 2 bis HB 3**
StL-Nr. 211290339209
Schutzplanken-Pfosten unter erschwerten Bedingungen abbauen. Pfostenlöcher entsprechend der sie umgebenden
Fläche schließen. Vergütet wird der Mehraufwand gegenüber der durchlaufenden Konstruktion.
Erschwernis 'erschwertes Ziehen.'

Pfosten in Boden bzw. Fels, Homogenbereich HB 2 - FRS
bis Homogenbereich HB 3 - FRS.
Abbauteile 'laden, befördern und der vollständigen
Entsorgung außerhalb der Baustelle nach Wahl des AN
zuführen.
Nachweise führen und dem AG vorlegen.
Abfallschlüssel 17 04 05.'
Menge: 4,000 St
Leistungsbereichkatalog: 129

#### Unterabschnitt 00.01 Montage SE

**00.01.0001 SE am äußeren Fahrbahnrand herst. Stahl*min. H1*max. W4 A*o.gel.u.formag.T. HB 1**
StL-Nr. 2112910312411001
Schutzeinrichtung (SE) am äußeren Fahrbahnrand einschließlich erforderlicher systembedingter Arbeiten
herstellen. Abgerechnet wird die Baulänge. SE nach den
"Technischen Kriterien für den Einsatz von Fahrzeug-
Rückhaltesystemen in Deutschland".
SE aus Stahl.
Aufhaltestufe mindestens H1.
Wirkungsbereichsklasse maximal W4.
Anprallheftigkeitsstufe = A.
Schutzeinrichtung ohne gelöste Teile mit einer Masse
größer 2 kg im Anprallversuch nach DIN EN 1317. Schutzeinrichtung ohne formaggressive Teile.
Aufstellung in Boden, Homogenbereich HB 1 - FRS.
Menge: 40,000 m
Leistungsbereichkatalog: 129

**00.01.0002 SE am äußeren Fahrbahnrand herst. Stahl*min. H2*max. W4 A HB 1**
StL-Nr. 2112910313419001
Schutzeinrichtung (SE) am äußeren Fahrbahnrand einschließlich erforderlicher systembedingter Arbeiten
herstellen. Abgerechnet wird die Baulänge. SE nach den
"Technischen Kriterien für den Einsatz von Fahrzeug-
Rückhaltesystemen in Deutschland".
SE aus Stahl.
Aufhaltestufe mindestens H2.
Wirkungsbereichsklasse maximal W4.
Anprallheftigkeitsstufe = A.
Schutzeinrichtung 'mit Systemhöhe max. 0,90 m zur Einhaltung der Haltesichtweiten.'

Aufstellung in Boden, Homogenbereich HB 1 - FRS.
Menge: 72,000 m
Leistungsbereichkatalog: 129

**00.01.0003 SE auf Brücken und Stützw. herst. Stahl*min. H2*max. W4 A*Klasse max. B*Außenkappe o.gel.u.formag.T.**
StL-Nr. 2112911713412119
Schutzeinrichtung (SE) auf Brücken, Stützwänden oder
Streifenfundamenten einschließlich ggf. erforderlicher
systembedingter Befestigung herstellen. Abgerechnet
wird die Baulänge. Ggf. erforderliche Dilatation wird
übermessen und als Zulage gesondert vergütet. SE nach
den "Technischen Kriterien für den Einsatz von Fahrzeug-Rückhaltesystemen in Deutschland".
SE aus Stahl.
Aufhaltestufe mindestens H2.
Wirkungsbereichsklasse maximal W4.
Anprallheftigkeitsstufe = A.
Anpralllast Klasse maximal B nach DIN EN 1991-2.
Aufstellung auf Außenkappe nach Unterlagen des AG,
Neigung der Aufstellfläche bis einschl. 4 v.H.
Schutzeinrichtung ohne gelöste Teile größer 2 kg, die
in der Anprallprüfung von der Bauwerkskappe gefallen
sind und damit Dritte unterhalb der Brücke gefährden
könnten. Schutzeinrichtung ohne formaggressive Teile.
Schutzeinrichtung 'unter Mitwirkung des Geländers nicht
zulässig.
Geländerbedingte Höhe der SE max. 0,90 m.'
Menge: 232,000 m
Leistungsbereichkatalog: 129

**00.01.0004 AEK für FRS herstellen*min. P2 A x1*y1*Z1*A*HB 1**
StL-Nr. 2112912291111101
Anfangs-/Endkonstruktion (AEK) für Fahrzeug Rückhaltesystem (FRS) einschließlich erforderlicher systembedingter Arbeiten herstellen. AEK nach den "Technischen
Kriterien für den Einsatz von Fahrzeug-
Rückhaltesystemen in Deutschland".
AEK an OZ '00.01.0001.'

Leistungsklasse mindestens P2 A, einbahnig.
Dauerhafte seitliche Auslenkung Da = Klasse x1.
Dauerhafte seitliche Auslenkung Dd = Klasse y1.
Klasse des Abprallbereiches Z1.
Anprallheftigkeitsstufe = A.
Aufstellung in Boden, Homogenbereich HB 1 - FRS.
Menge: 1,000 St
Leistungsbereichkatalog: 129

**00.01.0005 AEK herstellen*Profil B*HB 1 Erdarb. ausf.**
StL-Nr. 21129217929011
Anfangs-/Endkonstruktion (AEK) einschließlich erforderlicher systembedingter Arbeiten herstellen.
Konstruktion '= Einfache Schutzplanke (ESP) im Bestand.'

Holm Profil B.
AEK 'Kurzabsenkung mit Zusatzpfosten.
Länge = 4,37 m.'

Aufstellung in Boden, Homogenbereich HB 1 - FRS.
Erforderliche Erdarbeiten ausführen. Die umgebende
Fläche wiederherstellen, überschüssigen Boden
flächenhaft verteilen.
Menge: 3,000 St
Leistungsbereichkatalog: 129

**00.01.0006 Anpralldämpfer Typ R herstellen 80 (R)*Z1*D1*max. B trapezförmig Neig.ü.4-10 v.H.**
StL-Nr. 2112914221122929
Zurückleitenden Anpralldämpfer Typ R einschließlich erforderlicher systembedingter Arbeiten herstellen. Um-
feldabmessungen nach Unterlagen des AG. Anpralldämpfer
nach den "Technischen Kriterien für den Einsatz von
Fahrzeug-Rückhaltesystemen in Deutschland".
Leistungsstufe 80 (R).
Zurückleitungsbereich maximal Klasse Z1.
Dauerhafte seitliche Verschiebung Klasse D1.
Anprallheftigkeitsstufe maximal B.
Form trapezförmig.
Aufstellung 'in Boden, Homogenbereich HB 1 - FRS.
Einschließlich Betonfundament.
Einschließlich aller erforderliche Erdarbeiten und Herstellung des Planunums.
Die das Betonfundament umgebende Fläche mitt dem Aushubmaterial wiederherstellen.
Länge des Ampralldämpfers örtlich bedingt max. 3,70 m.
Hintere Systembreite min. 2,60 m.
Einschließlich Leitplatte einseitig linksweisend.'

Querneigung der Aufstellfläche über 4 v.H. bis einschließlich 10 v.H.
Anschluss an 'Schutzeinrichtung aus Oz. 00.01.0002 einseitig.
Direkter Anschluss wird gefordert.'
Menge: 2,000 St
Leistungsbereichkatalog: 129

**00.01.0007 Anpralldämpfer Typ R herstellen 80 (R)*Z1*D1*max. B trapezförmig Neig.ü.4-10 v.H.**
StL-Nr. 2112914221122929
Zurückleitenden Anpralldämpfer Typ R einschließlich erforderlicher systembedingter Arbeiten herstellen. Um-
feldabmessungen nach Unterlagen des AG. Anpralldämpfer
nach den "Technischen Kriterien für den Einsatz von
Fahrzeug-Rückhaltesystemen in Deutschland".
Leistungsstufe 80 (R).
Zurückleitungsbereich maximal Klasse Z1.
Dauerhafte seitliche Verschiebung Klasse D1.
Anprallheftigkeitsstufe maximal B.
Form trapezförmig.
Aufstellung 'in Boden, Homogenbereich HB 1 - FRS.
Einschließlich Betonfundament.
Einschließlich aller erforderliche Erdarbeiten und Herstellung des Planunums.
Die das Betonfundament umgebende Fläche mitt dem Aushubmaterial wiederherstellen.
Länge des Ampralldämpfers örtlich bedingt max. 3,70 m.
Hintere Systembreite min. 2,60 m.
Einschließlich Leitplatte einseitig rechtsweisend.'

Querneigung der Aufstellfläche über 4 v.H. bis einschließlich 10 v.H.
Anschluss an 'Schutzeinrichtung aus Oz. 00.01.0002 einseitig.
Direkter Anschluss wird gefordert.'
Menge: 1,000 St
Leistungsbereichkatalog: 129

**00.01.0008 ÜK/ÜE für FRS herstellen (Zulage)*ÜK H1 auf H2 HB 1**
StL-Nr. 21129132929901
Übergangskonstruktion (ÜK) oder Übergangselement (ÜE)
für Fahrzeug-Rückhaltesystem (FRS) einschließlich erforderlicher systembedingter Arbeiten herstellen. Vergütet wird der Mehraufwand gegenüber der Herstellung
der angegebenen Position als Zulage. ÜK/ÜE nach den
"Technischen Kriterien für den Einsatz von Fahrzeug-
Rückhaltesystemen in Deutschland".
Zulage zu OZ '00.01.0002.'

ÜK von H1 auf H2.
ÜK/ÜE von OZ '00.01.0001.'

ÜK/ÜE auf OZ '00.01.0002.'

Aufstellung in Boden, Homogenbereich HB 1 - FRS.
Menge: 1,000 St
Leistungsbereichkatalog: 129

**00.01.0009 ÜK/ÜE für FRS herstellen (Zulage)*ÜK/ÜE H2 auf H2 HB 1**
StL-Nr. 21129132979901
Übergangskonstruktion (ÜK) oder Übergangselement (ÜE)
für Fahrzeug-Rückhaltesystem (FRS) einschließlich erforderlicher systembedingter Arbeiten herstellen. Vergütet wird der Mehraufwand gegenüber der Herstellung
der angegebenen Position als Zulage. ÜK/ÜE nach den
"Technischen Kriterien für den Einsatz von Fahrzeug-
Rückhaltesystemen in Deutschland".
Zulage zu OZ '00.01.0002.'

ÜK/ÜE von H2 auf H2.
ÜK/ÜE von OZ '00.01.0003.'

ÜK/ÜE auf OZ '00.01.0002.'

Aufstellung in Boden, Homogenbereich HB 1 - FRS.
Menge: 4,000 St
Leistungsbereichkatalog: 129

**00.01.0010 Dilatationsstoß herstellen (Zulage) zu H2*zu W4*auf Bauwerk**
StL-Nr. 21129146992401
Dilatationsstoß des Fahrzeug-Rückhaltesystems herstellen. Vergütet wird der Mehraufwand gegenüber der Herstellung der angegebenen Position als Zulage.
Dilatationsstoß nach den "Technischen Kriterien für den
Einsatz von Fahrzeug-Rückhaltesystemen in Deutschland".
Zulage zu OZ '00.01.0003.'

Dilatation '=65 mm.'

Zu Aufhaltestufe H2.
Zu Wirkungsbereich W4.
Einbau auf Bauwerk.
Menge: 2,000 St
Leistungsbereichkatalog: 129

**00.01.0011 Dilatationsstoß herstellen (Zulage) zu H2*zu W4*auf Bauwerk**
StL-Nr. 21129146992401
Dilatationsstoß des Fahrzeug-Rückhaltesystems herstellen. Vergütet wird der Mehraufwand gegenüber der Herstellung der angegebenen Position als Zulage.
Dilatationsstoß nach den "Technischen Kriterien für den
Einsatz von Fahrzeug-Rückhaltesystemen in Deutschland".
Zulage zu OZ '00.01.0003.'

Dilatation '=100 mm.'

Zu Aufhaltestufe H2.
Zu Wirkungsbereich W4.
Einbau auf Bauwerk.
Menge: 2,000 St
Leistungsbereichkatalog: 129

**00.01.0012 Passstück herstellen (Zulage)**
StL-Nr. 2112915299
Passstück des Fahrzeug-Rückhaltesystems (FRS) herstellen. Vergütet wird der Mehraufwand gegenüber der Herstellung der angegebenen Position als Zulage.
Zulage zu OZ '00.01.0002.'
Menge: 3,000 St
Leistungsbereichkatalog: 129

**00.01.0013 Passstück herstellen (Zulage)**
StL-Nr. 2112915299
Passstück des Fahrzeug-Rückhaltesystems (FRS) herstellen. Vergütet wird der Mehraufwand gegenüber der Herstellung der angegebenen Position als Zulage.
Zulage zu OZ '00.00.0002.'
Menge: 6,000 St
Leistungsbereichkatalog: 129

**00.01.0014 FRS-Pfosten erschwert einbr. (Zul.)*erschw. Rammen**
StL-Nr. 2112916791
Pfosten des Fahrzeug-Rückhaltesystems (FRS) unter erschwerten Bedingungen einbringen. Vergütet wird der
Mehraufwand gegenüber dem Homogenbereich HB 1 - FRS als
Zulage.
Zulage zu OZ '00.01.0001. und 00.01.0002.'

Erschwernis = erschwertes Rammen.
Menge: 5,000 St
Leistungsbereichkatalog: 129

**00.01.0015 Montage Reflektoren**
Ausstattung der SE aus OZ 00.00.0001. bis 00.00.0008. mit flexiblen Glasperlreflektoren nach
Unterlagen des AG.
Reflektoren gemäß DIN EN 12899-3
Reflektoren einseitig, rechteckig, weiß.
Rückstrahlwert Klasse RA3.
Reflektionsfläche min. 70 cm².
Reflektorleiste verdrehsicher.
Befestigung an Stahlschutzplankenholm mit Polymerklebstoff alle 50 m.
Polymerklebstoff mit Witterungs-, Alterungs-, Streusalz- und Hitzebeständigkeit bis 80°C.
Menge: 8,000 St
